# Betão C12/15 (X0(P); D12; S3; Cl 1,0) fabricado em central e betonagem desde camião, para formação de sapata

- Propriedade do ficheiro: CYPE INGENIEROS, S.A.
- Formato: FIEBDC-3/2002
- Moeda: EUR
- Custos indirectos: 3.00 %
- IVA: 23.00 %

## C Fundações

### CH Betões, aços e cofragens

#### CHH Betões

**CHH020** m³ Betão C12/15 (X0(P); D12; S3; Cl 1,0) fabricado em central e betonagem desde camião, para formação de sapata.
Fornecimento de betão C12/15 (X0(P); D12; S3; Cl 1,0) fabricado em central e betonagem desde camião, para formação de sapata. Incluindo p/p de compactação e cura do betão.
Inclui: Betonagem e compactação do betão. Cura do betão.
Critério de medição de projecto: Volume teórico, segundo documentação gráfica de Projecto.
Critério de medição de obra: Medir-se-á o volume teórico executado segundo especificações de Projecto, sem incluir os incrementos por excessos de escavação não autorizados.

| Código | Un | Descrição | Rendimento | Preço | Importância |
|---|---|---|---|---|---|
| mt10hmf020ab | m³ | Betão simples C12/15 (X0(P); D12; S3; Cl 1,0), fabricado em central, segundo NP EN 206-1. (material) | 1.100 | 92.29 | 101.52 |
| au00auh020 |  | Calha para descarga do betão. | 1.000 | 0.00 | 0.00 |
| au00auh040 |  | Vibrador de betão, eléctrico. | 1.000 | 0.00 | 0.00 |
| mo045 | h | Oficial de 1ª estruturista, em trabalhos de betonagem. (mão de obra) | 0.054 | 18.05 | 0.97 |
| mo092 | h | Ajudante de estruturista, em trabalhos de betonagem. (mão de obra) | 0.269 | 17.64 | 4.75 |
| % | % | Custos directos complementares | 2 % | 107.24 | 2.14 |
|  |  | Custos directos |  |  | 109.38 |
