# Sub-base de betão simples de 15 cm de espessura

- Propriedade do ficheiro: CYPE INGENIEROS, S.A.
- Formato: FIEBDC-3/2002
- Moeda: EUR
- Custos indirectos: 3.00 %
- IVA: 23.00 %

## M Pavimentos urbanos

### MB Bases e sub-bases

#### MBH De betão

**MBH020** m² Sub-base de betão simples de 15 cm de espessura, realizada com betão C12/15 (X0(P); D12; S3; Cl 1,0) fabricado em central e betonagem desde camião, espalhamento e vibração manual, com acabamento com pré-execução de mestras e nivelado, para o uso posterior como suporte de pavimento.
Execução de sub-base de betão simples de 15 cm de espessura, realizada com betão C12/15 (X0(P); D12; S3; Cl 1,0) fabricado em central e betonagem desde camião, com acabamento com pré-execução de mestras e nivelado, para o uso posterior como suporte de pavimento; apoiada sobre camada base existente. Inclusive formação de juntas de construção.
Inclui: Preparação da superfície existente. Marcação das juntas de construção e de dilatação. Aplicação de níveis através de pontos, mestras de betão ou réguas. Rega da superfície base. Execução de juntas de construção e de juntas de dilatação. Betonagem, espalhamento e vibração do betão. Cura do betão.
Critério de medição de projecto: Superfície medida segundo documentação gráfica de Projecto.
Critério de medição de obra: Medir-se-á a superfície realmente executada segundo especificações de Projecto.
Critérios considerados na determinação do preço da unidade de obra: O preço não inclui a camada base.

| Código | Un | Descrição | Rendimento | Preço | Importância |
|---|---|---|---|---|---|
| mt10hmf020ab | m³ | Betão simples C12/15 (X0(P); D12; S3; Cl 1,0), fabricado em central, segundo NP EN 206-1. (material) | 0.158 | 92.29 | 14.58 |
| mq06vib020 | h | Régua vibradora de 3 m. (equipamento) | 0.093 | 4.73 | 0.44 |
| au00auh020 |  | Calha para descarga do betão. | 0.019 | 0.00 | 0.00 |
| mo041 | h | Oficial de 1ª construção de obra civil. (mão de obra) | 0.048 | 17.19 | 0.83 |
| mo087 | h | Ajudante de construção de obra civil. (mão de obra) | 0.048 | 16.81 | 0.81 |
| % | % | Custos directos complementares | 2 % | 16.66 | 0.33 |
|  |  | Custos directos |  |  | 16.99 |
