# Betão C25/30 (XC1(P); D12; S3; Cl 0,4) fabricado em central, e betonagem com grua, para formação de pilar

- Propriedade do ficheiro: CYPE INGENIEROS, S.A.
- Formato: FIEBDC-3/2002
- Moeda: EUR
- Custos indirectos: 3.00 %
- IVA: 23.00 %

**ENH030** m³ Betão C25/30 (XC1(P); D12; S3; Cl 0,4) fabricado em central, e betonagem com grua, para formação de pilar.
Fornecimento de betão C25/30 (XC1(P); D12; S3; Cl 0,4) fabricado em central, e betonagem com grua, para formação de pilar. Incluindo p/p de compactação e cura do betão.
Inclui: Betonagem e compactação do betão. Cura do betão.
Critério de medição de projecto: Volume teórico, segundo documentação gráfica de Projecto.
Critério de medição de obra: Medir-se-á o volume teórico executado segundo especificações de Projecto.

| Código | Un | Descrição | Rendimento | Preço | Importância |
|---|---|---|---|---|---|
| mt10haf020bgngc | m³ | Betão C25/30 (XC1(P) D12; S3; Cl 0,4), fabricado em central, segundo NP EN 206-1. (material) | 1.050 | 84.02 | 88.22 |
| mo045 | h | Oficial de 1ª estruturista, em trabalhos de betonagem. (mão de obra) | 0.388 | 18.05 | 7.00 |
| mo092 | h | Ajudante de estruturista, em trabalhos de betonagem. (mão de obra) | 1.562 | 17.64 | 27.55 |
| % | % | Custos directos complementares | 2 % | 122.77 | 2.46 |
|  |  | Custos directos |  |  | 125.23 |
