# Parede moldada de betão armado de 40 cm de espessura e até 16 m de profundidade

- Propriedade do ficheiro: CYPE INGENIEROS, S.A.
- Formato: FIEBDC-3/2002
- Moeda: EUR
- Custos indirectos: 3.00 %
- IVA: 23.00 %

## C Fundações

### CC Contenções

#### CCP Paredes moldadas

**CCP020** m² Parede moldada de betão armado de 40 cm de espessura e até 16 m de profundidade, ou até encontrar rocha ou camadas duras de terreno, realizado por banquetas de 2,65 m de comprimento, escavadas em terreno coesivo sem rejeição no ensaio SPT, estabilizado através da utilização de lamas tixotrópicas; realizado com betão C25/30 (XC1(P); D12; S4; Cl 0,4) fabricado em central, e betonagem desde camião, através de tubo Tremie, e aço A400 NR, quantidade 30 kg/m².
Formação de parede moldada de betão armado de 40 cm de espessura e até 16 m de profundidade, ou até encontrar rocha ou camadas duras de terreno, realizado por banquetas de 2,65 m de comprimento, escavadas em terreno coesivo sem rejeição no ensaio SPT, estabilizado através da utilização de lamas tixotrópicas; realizado com betão C25/30 (XC1(P); D12; S4; Cl 0,4) fabricado em central, e betonagem desde camião, com betonagem contínua submerso através de tubo Tremie, e aço A400 NR, com uma quantidade aproximada de 30 kg/m². Incluindo p/p de limpeza do fundo da escavação; utilização de lamas, recolha dos restos e regeneração dos mesmos; elaboração da armadura (corte, dobragem e moldagem de elementos) em fábrica e montagem no lugar definitivo da sua colocação em obra, separadores, e colocação e extracção das cofragens de junta nos extremos verticais dos painéis.
Inclui: Escavação por painéis segundo a ordem projectada, com utilização de lamas tixotrópicas. Limpeza da escavação. Colocação da armadura. Colocação das cofragens de juntas entre painéis. Colocação do tubo Tremie. Betonagem e compactação do betão. Recolha de lamas tixotrópicas que afloram à medida que se deita o betão e posterior regeneração. Extracção de cofragens de junta. Repetição das operações até completar todos os painéis cumprindo a ordem prevista, evitando assim o desmoronamento das fundações contíguas.
Critério de medição de projecto: Superfície da parede projectada, com o comprimento de cálculo medido desde a parte superior do muro-guia até à profundidade teórica das armaduras e incrementado em 20 cm, multiplicada pelo perímetro blindado, medido a eixos, sem duplicar esquinas nem encontros, segundo documentação gráfica de Projecto.
Critério de medição de obra: Medir-se-á a superfície realmente executada, contabilizando o comprimento existente desde a parte superior do muro-guia até à profundidade teórica das armaduras, incrementado em 20 cm, multiplicado pelo perímetro blindado, medido a eixos, sem duplicar esquinas nem encontros, segundo especificações de Projecto, sem ser causa de pagamento outro tipo de excessos.

| Código | Un | Descrição | Rendimento | Preço | Importância |
|---|---|---|---|---|---|
| mt07aco020l | Ud | Separador homologado para paredes moldadas. (material) | 2.000 | 0.09 | 0.18 |
| mt07aco040b | kg | Armadura elaborada em fábrica com aço em varões nervurados, A400 NR, de vários diâmetros. (material) | 30.000 | 0.78 | 23.40 |
| mt08var050 | kg | Arame galvanizado para atar, de 1,30 mm de diâmetro. (material) | 0.180 | 1.10 | 0.20 |
| mt10haf020bgnge | m³ | Betão C25/30 (XC1(P) D12; S4; Cl 0,4), fabricado em central, segundo NP EN 206-1. (material) | 0.506 | 87.38 | 44.21 |
| mq03pae060sh | h | Maquinaria para escavação de parede moldada de 40 cm de espessura e até 16 m de profundidade, escavação com utilização de lamas tixotrópicas, em terreno coerente sem rejeição no ensaio SPT, realizada por banquetas de 2,65 m de comprimento. (equipamento) | 0.301 | 40.63 | 12.23 |
| mq07gte010c | h | Autogrua de braço telescópico com uma capacidade de elevação de 30 t e 27 m de altura máxima de trabalho. (equipamento) | 0.101 | 66.84 | 6.75 |
| mq03lod010 | h | Maquinaria para lamas de perfuração: desareadores de lamas, misturadores de lamas, bombas de lamas, decantadores e depósitos de armazenamento. (equipamento) | 0.452 | 8.29 | 3.75 |
| op00ciz020 |  | Guilhotina para aço em varões nervurados. | 1.000 | 0.00 | 0.00 |
| op00ata010 |  | Máquina de amarrar ferro. | 1.000 | 0.00 | 0.00 |
| au00auh020 |  | Calha para descarga do betão. | 1.000 | 0.00 | 0.00 |
| au00auh050 |  | Tubo Tremie. | 1.000 | 0.00 | 0.00 |
| mo043 | h | Oficial de 1ª armador de ferro. (mão de obra) | 0.152 | 18.05 | 2.74 |
| mo090 | h | Ajudante de armador de ferro. (mão de obra) | 0.152 | 17.64 | 2.68 |
| mo045 | h | Oficial de 1ª estruturista, em trabalhos de betonagem. (mão de obra) | 0.102 | 18.05 | 1.84 |
| mo092 | h | Ajudante de estruturista, em trabalhos de betonagem. (mão de obra) | 0.409 | 17.64 | 7.21 |
| % | % | Custos directos complementares | 2 % | 105.19 | 2.10 |
|  |  | Custos directos |  |  | 107.29 |
