# Estaca de betão armado

- Propriedade do ficheiro: CYPE INGENIEROS, S.A.
- Formato: FIEBDC-3/2002
- Moeda: EUR
- Custos indirectos: 3.00 %
- IVA: 23.00 %

## C Fundações

### CP Profundas

#### CPI Estacas moldadas "in situ"

**CPI020** m Estaca de betão armado, de deslocamento com ponteira, diâmetro 35 cm, realizada com betão C25/30 (XC1(P); D12; S4; Cl 0,4) fabricado em central, e betonagem desde camião através de tubo Tremie, e aço A400 NR, quantidade 5,65 kg/m.
Formação de estaca de fundação de betão armado de 35 cm de diâmetro, para grupo de estacas. Executada por deslocamento de terras através de sistema mecânico de cravação de tubo moldador recuperável, provido no seu extremo inferior de uma ponteira metálica e posterior betonagem contínua em seco da estaca. Realizada com betão C25/30 (XC1(P); D12; S4; Cl 0,4) fabricado em central, e betonagem desde camião através de tubo Tremie, e aço A400 NR, com uma quantidade aproximada de 5,65 kg/m. Inclusive p/p de elaboração da armadura (corte, dobragem e moldagem de elementos) em fábrica e montagem no lugar definitivo da sua colocação em obra, separadores, e transporte, instalação, montagem e desmontagem de equipamento mecânico.
Inclui: Marcação da disposição e traçado dos eixos dos grupos de pilares. Cravação do tubo com ponteira no extremo. Colocação da armadura. Colocação em obra do betão. Extracção do tubo moldador simultaneamente com a compactação do betão. Limpeza e retirada de sobrantes.
Critério de medição de projecto: Comprimento medido segundo documentação gráfica de Projecto, desde a ponta até à face inferior do maciço de encabeçamento, incrementado em um metro pela formação do bolbo.
Critério de medição de obra: Medir-se-á o comprimento, verificado no terreno antes de betonar, da estaca realmente executada segundo especificações de Projecto, desde a ponta até à face inferior do maciço de encabeçamento, sem incluir o excesso de betão consumido sobre o volume teórico correspondente ao diâmetro nominal da estaca.

| Código | Un | Descrição | Rendimento | Preço | Importância |
|---|---|---|---|---|---|
| mt07aco020m | Ud | Separador homologado para estacas. (material) | 3.000 | 0.09 | 0.27 |
| mt07aco040b | kg | Armadura elaborada em fábrica com aço em varões nervurados, A400 NR, de vários diâmetros. (material) | 5.650 | 0.78 | 4.41 |
| mt08var050 | kg | Arame galvanizado para atar, de 1,30 mm de diâmetro. (material) | 0.034 | 1.10 | 0.04 |
| mt10haf020bgnge | m³ | Betão C25/30 (XC1(P) D12; S4; Cl 0,4), fabricado em central, segundo NP EN 206-1. (material) | 0.110 | 87.38 | 9.61 |
| mq03pii102a | h | Equipamento completo para perfuração de estaca de deslocamento com ponteira. (equipamento) | 0.151 | 116.81 | 17.64 |
| au00auh020 |  | Calha para descarga do betão. | 1.000 | 0.00 | 0.00 |
| au00auh050 |  | Tubo Tremie. | 1.000 | 0.00 | 0.00 |
| mo043 | h | Oficial de 1ª armador de ferro. (mão de obra) | 0.023 | 18.05 | 0.42 |
| mo090 | h | Ajudante de armador de ferro. (mão de obra) | 0.023 | 17.64 | 0.41 |
| mo045 | h | Oficial de 1ª estruturista, em trabalhos de betonagem. (mão de obra) | 0.659 | 18.05 | 11.89 |
| mo092 | h | Ajudante de estruturista, em trabalhos de betonagem. (mão de obra) | 0.659 | 17.64 | 11.62 |
| % | % | Custos directos complementares | 2 % | 56.31 | 1.13 |
|  |  | Custos directos |  |  | 57.44 |
