# Camada de betão de limpeza C12/15 (X0(P); D12; S3; Cl 1,0), fabricado em central e betonagem desde camião, de 10 cm de espessura

- Propriedade do ficheiro: CYPE INGENIEROS, S.A.
- Formato: FIEBDC-3/2002
- Moeda: EUR
- Custos indirectos: 3.00 %
- IVA: 23.00 %

## C Fundações

### CR Regularização

#### CRL Betão de limpeza

**CRL010** m² Camada de betão de limpeza C12/15 (X0(P); D12; S3; Cl 1,0), fabricado em central e betonagem desde camião, de 10 cm de espessura.
Execução de camada de betão de limpeza e nivelamento da base da fundação, de 10 cm de espessura, de betão C12/15 (X0(P); D12; S3; Cl 1,0), fabricado em central e betonagem desde camião, no fundo da escavação previamente realizada.
Inclui: Marcação. Colocação de pontos e/ou formação de mestras. Betonagem e compactação do betão. Remate e nivelamento do betão.
Critério de medição de projecto: Superfície medida sobre a superfície teórica da escavação, segundo documentação gráfica de Projecto.
Critério de medição de obra: Medir-se-á a superfície teórica executada segundo especificações de Projecto, sem incluir os incrementos por excessos de escavação não autorizados.

| Código | Un | Descrição | Rendimento | Preço | Importância |
|---|---|---|---|---|---|
| mt10hmf020ab | m³ | Betão simples C12/15 (X0(P); D12; S3; Cl 1,0), fabricado em central, segundo NP EN 206-1. (material) | 0.105 | 91.25 | 9.58 |
| au00auh020 |  | Calha para descarga do betão. | 1.000 | 0.00 | 0.00 |
| mo045 | h | Oficial de 1ª estruturista, em trabalhos de betonagem. (mão de obra) | 0.008 | 18.05 | 0.14 |
| mo092 | h | Ajudante de estruturista, em trabalhos de betonagem. (mão de obra) | 0.015 | 17.64 | 0.26 |
| % | % | Custos directos complementares | 2 % | 9.98 | 0.20 |
|  |  | Custos directos |  |  | 10.18 |
