# Muro de vedação de terreno

- Propriedade do ficheiro: CYPE INGENIEROS, S.A.
- Formato: FIEBDC-3/2002
- Moeda: EUR
- Custos indirectos: 3.00 %
- IVA: 23.00 %

## U Infra-estruturas no logradouro

### UV Vedações

#### UVM Muros

**UVM020** m Muro de vedação de terreno, contínuo, de 1 m de altura e 15 cm de espessura de betão C25/30 (XC1(P); D12; S3; Cl 0,4) fabricado em central, armado com malha electrossoldada AR42 de aço A500 EL, cofragem metálica com acabamento à vista.
Formação de vedação de terreno com muro contínuo de 1 m de altura e 15 cm de espessura de betão C25/30 (XC1(P); D12; S3; Cl 0,4) fabricado em central, armado com malha electrossoldada AR42 100x300 mm de aço A500 EL. Inclusive p/p de limpeza e preparação da superfície de apoio, montagem e desmontagem do sistema de cofragem recuperável metálica para acabamento à vista, formação de juntas, biselamento de cantos e cura do betão.
Inclui: Limpeza e preparação da superfície de apoio. Marcação. Colocação e aprumo da malha electrossoldada com separadores homologados. Colocação de perfis quebra cantos na cofragem para biselamento de cantos. Colocação de negativos para assentamento de postes. Montagem do sistema de cofragem do muro. Formação de juntas. Betonagem e compactação do betão. Desmontagem do sistema de cofragem. Cura do betão.
Critério de medição de projecto: Comprimento medido segundo documentação gráfica de Projecto, descontando o comprimento das aberturas de portas e cancelas.
Critério de medição de obra: Medir-se-á o comprimento realmente executado segundo especificações de Projecto, descontando o comprimento das aberturas de portas e cancelas.

| Código | Un | Descrição | Rendimento | Preço | Importância |
|---|---|---|---|---|---|
| mt07aco020d | Ud | Separador homologado para muros. (material) | 2.400 | 0.06 | 0.14 |
| mt08eme030c | m² | Sistema de cofragem a duas faces, para muros, formado por painéis metálicos modulares, até 3 m de altura, inclusive p/p de elementos para passagem de instalações. (material) | 2.000 | 21.31 | 42.62 |
| mt07ame020ddc | m² | Malha electrossoldada AR42 100x300 mm, com arames longitudinais de 4,2 mm de diâmetro e arames transversais de 4,2 mm de diâmetro, aço A500 EL. (material) | 1.100 | 1.64 | 1.80 |
| mt08var040a | Ud | Quebra cantos de PVC, de 15x22 mm e 2500 mm de comprimento, para bisel de cantos em elementos de betão. (material) | 1.000 | 0.35 | 0.35 |
| mt10haf020bgngc | m³ | Betão C25/30 (XC1(P) D12; S3; Cl 0,4), fabricado em central, segundo NP EN 206-1. (material) | 0.158 | 83.08 | 13.13 |
| au00auh010 |  | Balde para grua. | 1.000 | 0.00 | 0.00 |
| au00auh040 |  | Vibrador de betão, eléctrico. | 1.000 | 0.00 | 0.00 |
| mo042 | h | Oficial de 1ª estruturista. (mão de obra) | 0.341 | 18.05 | 6.16 |
| mo089 | h | Ajudante de estruturista. (mão de obra) | 0.341 | 17.64 | 6.02 |
| % | % | Custos directos complementares | 2 % | 70.22 | 1.40 |
|  |  | Custos directos |  |  | 71.62 |
