# Massame de betão simples de 10 cm de espessura

- Propriedade do ficheiro: CYPE INGENIEROS, S.A.
- Formato: FIEBDC-3/2002
- Moeda: EUR
- Custos indirectos: 3.00 %
- IVA: 23.00 %

**ANS010** m² Massame de betão simples de 10 cm de espessura, realizado com betão C12/15 (X0(P); D12; S3; Cl 1,0) fabricado em central e betonagem desde camião, espalhamento e vibração manual através de régua vibradora, sem tratamento da superfície; com juntas de retracção de 5 mm de espessura, realizadas com serra de disco, formando quadrícula; apoiado sobre camada base existente. Inclusive painel de poliestireno expandido de 3 cm de espessura, para a execução de juntas de retracção.
Massame de betão simples de 10 cm de espessura, realizado com betão C12/15 (X0(P); D12; S3; Cl 1,0) fabricado em central e betonagem desde camião, espalhamento e vibração manual através de régua vibradora, sem tratamento da superfície; com juntas de retracção de 5 mm de espessura, realizadas com serra de disco, formando quadrícula; apoiado sobre camada base existente. Inclusive painel de poliestireno expandido de 3 cm de espessura, para a execução de juntas de retracção.
Inclui: Preparação da superfície existente. Marcação das juntas de construção e de dilatação. Aplicação de níveis através de pontos, mestras de betão ou réguas. Rega da superfície base. Formação de juntas de construção e de juntas perimetrais de dilatação. Betonagem, espalhamento e vibração do betão. Cura do betão. Implantação das juntas de retracção. Corte do pavimento de betão com serra de disco. Limpeza final das juntas de retracção.
Critério de medição de projecto: Superfície medida segundo documentação gráfica de Projecto.
Critério de medição de obra: Medir-se-á a superfície realmente executada segundo especificações de Projecto, sem deduzir a superfície ocupada pelos pilares situados dentro do seu perímetro.
Critérios considerados na determinação do preço da unidade de obra: O preço não inclui a camada base.

| Código | Un | Descrição | Rendimento | Preço | Importância |
|---|---|---|---|---|---|
| mt10hmf020ab | m³ | Betão simples C12/15 (X0(P); D12; S3; Cl 1,0), fabricado em central, segundo NP EN 206-1. (material) | 0.105 | 91.25 | 9.58 |
| mt16pea020c | m² | Painel rígido de poliestireno expandido, segundo NP EN 13163, bordo lateral recto, de 30 mm de espessura, resistência térmica 0,8 m²°C/W, condutibilidade térmica 0,036 W/(m°C), para junta de dilatação. (material) | 0.050 | 2.01 | 0.10 |
| mq06vib020 | h | Régua vibradora de 3 m. (equipamento) | 0.084 | 4.66 | 0.39 |
| mq06cor020 | h | Equipamento para corte de juntas em massames de betão. (equipamento) | 0.082 | 9.48 | 0.78 |
| mo112 | h | Operário especializado construção. (mão de obra) | 0.082 | 16.62 | 1.36 |
| mo020 | h | Oficial de 1ª construção. (mão de obra) | 0.061 | 17.19 | 1.05 |
| mo113 | h | Operário não qualificado construção. (mão de obra) | 0.061 | 16.12 | 0.98 |
| mo077 | h | Ajudante de construção. (mão de obra) | 0.030 | 16.81 | 0.50 |
| % | % | Custos directos complementares | 2 % | 14.74 | 0.29 |
|  |  | Custos directos |  |  | 15.03 |
