# Duplo muro-guia de betão armado para parede moldada

- Propriedade do ficheiro: CYPE INGENIEROS, S.A.
- Formato: FIEBDC-3/2002
- Moeda: EUR
- Custos indirectos: 3.00 %
- IVA: 23.00 %

**CCP005** m Duplo muro-guia de betão armado para parede moldada, realizado com betão C25/30 (XC1(P); D12; S3; Cl 0,4) fabricado em central, e betonagem desde camião, e aço A400 NR, 25 kg/m, secção 70x25 cm, montagem e desmontagem do sistema de cofragem nas duas faces, com demolição de muro-guia com retroescavadora com martelo demolidor e carga de entulho mecânica.
Execução do duplo muro-guia, para parede moldada, de betão armado de secção 70x25 cm; realizado com betão C25/30 (XC1(P); D12; S3; Cl 0,4) fabricado em central, e betonagem desde camião, e aço A400 NR, com uma quantidade aproximada de 25 kg/m; montagem e desmontagem do sistema de cofragem nas duas faces dos muros. Inclusive p/p de elaboração da armadura (corte, dobragem e moldagem de elementos) em fábrica e montagem no lugar definitivo da sua colocação em obra, separadores, líquido descofrante para evitar a aderência do betão à cofragem, demolição de muro-guia com retroescavadora com martelo demolidor e carga de entulho mecânica e limpeza.
Inclui: Implantação dos muros-guia. Montagem do sistema de cofragem. Colocação da armadura. Betonagem e compactação do betão. Desmontagem do sistema de cofragem. Regularização e limpeza superficial do paramento aparente. Cotagem do comprimento de cada painel sobre os muros-guia já realizados. Marcação da cota do fundo da perfuração, da rasante do betão e das armaduras. Demolição do elemento com retroescavadora com martelo demolidor. Limpeza e recolha de entulho. Carga mecânica de entulho para camião ou contentor.
Critério de medição de projecto: Comprimento medido entre eixos, segundo documentação gráfica de Projecto.
Critério de medição de obra: Medir-se-á, a eixo de parede, o comprimento realmente executado segundo especificações de Projecto.

| Código | Un | Descrição | Rendimento | Preço | Importância |
|---|---|---|---|---|---|
| mt08eme040 | m² | Painéis metálicos de várias dimensões, para cofragem de elementos de betão. (material) | 0.007 | 52.00 | 0.36 |
| mt50spa052b | m | Pranchão de madeira de pinho, de 20x7,2 cm. (material) | 0.028 | 4.39 | 0.12 |
| mt50spa081a | Ud | Escora metálica telescópica, até 3 m de altura. (material) | 0.018 | 13.37 | 0.24 |
| mt08eme051a | m | Fita de aço galvanizado, para cofragem metálica. (material) | 0.140 | 0.29 | 0.04 |
| mt08var050 | kg | Arame galvanizado para atar, de 1,30 mm de diâmetro. (material) | 0.270 | 1.10 | 0.30 |
| mt08var060 | kg | Pregos de aço de 20x100 mm. (material) | 0.140 | 7.00 | 0.98 |
| mt08dba010b | l | Agente desmoldante, à base de óleos especiais, emulsionante em água para cofragens metálicas, fenólicas ou de madeira. (material) | 0.042 | 1.98 | 0.08 |
| mt07aco020a | Ud | Separador homologado para fundações. (material) | 3.000 | 0.13 | 0.39 |
| mt07aco040b | kg | Armadura elaborada em fábrica com aço em varões nervurados, A400 NR, de vários diâmetros. (material) | 25.000 | 0.78 | 19.50 |
| mt10haf020bgngc | m³ | Betão C25/30 (XC1(P) D12; S3; Cl 0,4), fabricado em central, segundo NP EN 206-1. (material) | 0.385 | 83.08 | 31.99 |
| mq01exn020a | h | Retroescavadora hidráulica sobre pneus, de 105 kW. (equipamento) | 0.233 | 46.24 | 10.77 |
| mq01ret010 | h | Miniretroescavadora sobre pneus de 15 kW. (equipamento) | 0.109 | 40.85 | 4.45 |
| mo044 | h | Oficial de 1ª cofrador. (mão de obra) | 0.424 | 18.05 | 7.65 |
| mo091 | h | Ajudante de cofrador. (mão de obra) | 0.566 | 17.64 | 9.98 |
| mo043 | h | Oficial de 1ª armador de ferro. (mão de obra) | 0.101 | 18.05 | 1.82 |
| mo090 | h | Ajudante de armador de ferro. (mão de obra) | 0.101 | 17.64 | 1.78 |
| mo045 | h | Oficial de 1ª estruturista, em trabalhos de betonagem. (mão de obra) | 0.027 | 18.05 | 0.49 |
| mo092 | h | Ajudante de estruturista, em trabalhos de betonagem. (mão de obra) | 0.109 | 17.64 | 1.92 |
| mo113 | h | Operário não qualificado construção. (mão de obra) | 0.233 | 16.12 | 3.76 |
| % | % | Custos directos complementares | 2 % | 96.62 | 1.93 |
|  |  | Custos directos |  |  | 98.55 |
