# Viga de betão armado de 45x100 cm

- Propriedade do ficheiro: CYPE INGENIEROS, S.A.
- Formato: FIEBDC-3/2002
- Moeda: EUR
- Custos indirectos: 3.00 %
- IVA: 23.00 %

**CCP052** m Viga de betão armado de 45x100 cm, para travamento de painéis de paredes moldadas, realizada com betão C25/30 (XC1(P); D12; S3; Cl 0,4) fabricado em central, e betonagem desde camião, e aço A400 NR, quantidade 65 kg/m.
Execução de lintel de betão armado para painéis de paredes moldadas, de 45x100 cm, realizada com betão C25/30 (XC1(P); D12; S3; Cl 0,4) fabricado em central, e betonagem desde camião, e aço A400 NR, com uma quantidade aproximada de 65 kg/m; montagem e desmontagem do sistema de cofragem recuperável metálica. Incluindo p/p de elaboração da armadura (corte, dobragem e moldagem de elementos) em fábrica e montagem no lugar definitivo da sua colocação em obra, separadores, armaduras de arranque para pilares que arrancam desde o lintel e montagem das mesmas, líquido descofrante para evitar a aderência do betão à cofragem e cura do betão.
Inclui: Marcação. Montagem do sistema de cofragem. Colocação da armadura com separadores homologados. Betonagem e compactação do betão. Coroamento e nivelamento. Desmontagem do sistema de cofragem. Cura do betão.
Critério de medição de projecto: Comprimento medido entre eixos, segundo documentação gráfica de Projecto.
Critério de medição de obra: Medir-se-á, a eixos, o comprimento realmente executado segundo especificações de Projecto.

| Código | Un | Descrição | Rendimento | Preço | Importância |
|---|---|---|---|---|---|
| mt08eme040 | m² | Painéis metálicos de várias dimensões, para cofragem de elementos de betão. (material) | 0.010 | 52.00 | 0.52 |
| mt50spa052b | m | Pranchão de madeira de pinho, de 20x7,2 cm. (material) | 0.040 | 4.39 | 0.18 |
| mt50spa081a | Ud | Escora metálica telescópica, até 3 m de altura. (material) | 0.026 | 13.37 | 0.35 |
| mt08eme051a | m | Fita de aço galvanizado, para cofragem metálica. (material) | 0.200 | 0.29 | 0.06 |
| mt08var050 | kg | Arame galvanizado para atar, de 1,30 mm de diâmetro. (material) | 0.620 | 1.10 | 0.68 |
| mt08var060 | kg | Pregos de aço de 20x100 mm. (material) | 0.200 | 7.00 | 1.40 |
| mt08dba010b | l | Agente desmoldante, à base de óleos especiais, emulsionante em água para cofragens metálicas, fenólicas ou de madeira. (material) | 0.060 | 1.98 | 0.12 |
| mt07aco020c | Ud | Separador homologado para vigas. (material) | 3.000 | 0.08 | 0.24 |
| mt07aco040b | kg | Armadura elaborada em fábrica com aço em varões nervurados, A400 NR, de vários diâmetros. (material) | 65.000 | 0.78 | 50.70 |
| mt10haf020bgngc | m³ | Betão C25/30 (XC1(P) D12; S3; Cl 0,4), fabricado em central, segundo NP EN 206-1. (material) | 0.473 | 83.08 | 39.30 |
| mo044 | h | Oficial de 1ª cofrador. (mão de obra) | 0.606 | 18.05 | 10.94 |
| mo091 | h | Ajudante de cofrador. (mão de obra) | 0.808 | 17.64 | 14.25 |
| mo043 | h | Oficial de 1ª armador de ferro. (mão de obra) | 0.263 | 18.05 | 4.75 |
| mo090 | h | Ajudante de armador de ferro. (mão de obra) | 0.263 | 17.64 | 4.64 |
| mo045 | h | Oficial de 1ª estruturista, em trabalhos de betonagem. (mão de obra) | 0.159 | 18.05 | 2.87 |
| mo092 | h | Ajudante de estruturista, em trabalhos de betonagem. (mão de obra) | 0.636 | 17.64 | 11.22 |
| % | % | Custos directos complementares | 2 % | 142.22 | 2.84 |
|  |  | Custos directos |  |  | 145.06 |
