# Ensoleiramento geral de betão armado

- Propriedade do ficheiro: CYPE INGENIEROS, S.A.
- Formato: FIEBDC-3/2002
- Moeda: EUR
- Custos indirectos: 3.00 %
- IVA: 23.00 %

**CSL010** m³ Ensoleiramento geral de betão armado, realizado com betão C25/30 (XC1(P); D12; S3; Cl 0,4) fabricado em central, e betonagem com bomba, e aço A400 NR, quantidade 85 kg/m³; acabamento superficial liso através de régua vibradora, sem incluir cofragem.
Execução de ensoleiramento geral de betão armado, realizado com betão C25/30 (XC1(P); D12; S3; Cl 0,4) fabricado em central, e betonagem com bomba, e aço A400 NR, com uma quantidade aproximada de 85 kg/m³; acabamento superficial liso através de régua vibradora; sem incluir a cofragem neste preço. Inclusive p/p de reforços, dobras, encontros, arranques e esperas em muros, escadas e rampas, alterações de nível, malha metálica de arame em cortes de betão, formação do fosso do ascensor, elaboração e montagem da armadura no local definitivo da sua colocação em obra, separadores, colocação e fixação dos colectores de saneamento, vibração do betão com régua vibradora, formação de juntas de construção e cura do betão.
Inclui: Marcação da disposição da laje e dos pilares ou outros elementos estruturais que apoiem na mesma. Colocação de separadores e fixação das armaduras. Ligações, ancoragem e remate das redes de instalações projectadas. Betonagem e compactação do betão. Coroamento e nivelamento da fundação. Cura do betão.
Critério de medição de projecto: Volume medido sobre as secções teóricas da escavação, segundo documentação gráfica de Projecto.
Critério de medição de obra: Medir-se-á o volume teórico executado segundo especificações de Projecto, sem incluir os incrementos por excessos de escavação não autorizados.

| Código | Un | Descrição | Rendimento | Preço | Importância |
|---|---|---|---|---|---|
| mt07aco020a | Ud | Separador homologado para fundações. (material) | 5.000 | 0.13 | 0.65 |
| mt07aco040e | kg | Aço em varões nervurados, A400 NR, fornecido em obra em varões sem elaborar, de vários diâmetros. (material) | 86.700 | 0.60 | 52.02 |
| mt08var050 | kg | Arame galvanizado para atar, de 1,30 mm de diâmetro. (material) | 0.425 | 1.10 | 0.47 |
| mt10haf020bgngc | m³ | Betão C25/30 (XC1(P) D12; S3; Cl 0,4), fabricado em central, segundo NP EN 206-1. (material) | 1.050 | 83.08 | 87.23 |
| mq06vib020 | h | Régua vibradora de 3 m. (equipamento) | 0.335 | 4.66 | 1.56 |
| mq06bhe010 | h | Camião bomba estacionado na obra, para bombagem de betão. Inclusive p/p de deslocamento. (equipamento) | 0.042 | 169.73 | 7.13 |
| mo043 | h | Oficial de 1ª armador de ferro. (mão de obra) | 0.550 | 18.05 | 9.93 |
| mo090 | h | Ajudante de armador de ferro. (mão de obra) | 0.825 | 17.64 | 14.55 |
| mo045 | h | Oficial de 1ª estruturista, em trabalhos de betonagem. (mão de obra) | 0.009 | 18.05 | 0.16 |
| mo092 | h | Ajudante de estruturista, em trabalhos de betonagem. (mão de obra) | 0.121 | 17.64 | 2.13 |
| % | % | Custos directos complementares | 2 % | 175.83 | 3.52 |
|  |  | Custos directos |  |  | 179.35 |
