# Pavimento industrial

- Propriedade do ficheiro: CYPE INGENIEROS, S.A.
- Formato: FIEBDC-3/2002
- Moeda: EUR
- Custos indirectos: 3.00 %
- IVA: 23.00 %

**RSI015** m² Pavimento industrial, sistema MasterTop PG "BASF", constituído por base de betão armado de 20 cm de espessura, realizada com betão C25/30 (XC1(P); D12; S3; Cl 0,4) fabricado em central, e betonagem desde camião, espalhamento e vibração mecânico, e malha electrossoldada AR42 de aço A500 EL; acabamento através de afagamento mecânico e tratada superficialmente com camada de desgaste de 10 mm de espessura média de argamassa fluida de presa rápida, MasterTop 135 PG "BASF", CT - C60 - F10 - AR2, segundo EN 13813, cor cinzento (rendimento: 20 kg/m²), e aplicação de líquido redutor da evaporação e melhorador superficial, MasterKure 111 WB "BASF", (rendimento: 0,15 l/m²).
Formação de pavimento industrial, sistema MasterTop PG "BASF", constituído por base de betão armado de 20 cm de espessura, realizada com betão C25/30 (XC1(P); D12; S3; Cl 0,4) fabricado em central, e betonagem desde camião, e malha electrossoldada AR42 100x300 mm de aço A500 EL, sobre separadores homologados e camada de desgaste de 10 mm de espessura média de argamassa fluida de presa rápida, MasterTop 135 PG "BASF", CT - C60 - F10 - AR2, segundo EN 13813, cor cinzento (rendimento: 20 kg/m²), e aplicação de líquido redutor da evaporação e melhorador superficial, MasterKure 111 WB "BASF", (rendimento: 0,15 l/m²).
Inclui: Preparação da superfície existente. Marcação das juntas de construção e de dilatação. Aplicação de níveis através de pontos, mestras de betão ou réguas. Rega da superfície base. Colocação da malha electrossoldada com separadores homologados. Betonagem, espalhamento e vibração do betão. Tratamento de encontros e pontos singulares. Aplicação da camada de desgaste. Espalhamento do líquido redutor da evaporação e melhorador superficial. Afagamento mecânico da superfície. Cura do betão. Limpeza final do pavimento.
Critério de medição de projecto: Superfície medida em projecção horizontal, segundo documentação gráfica de Projecto.
Critério de medição de obra: Medir-se-á, em projecção horizontal, a superfície realmente executada segundo especificações de Projecto.
Critérios considerados na determinação do preço da unidade de obra: O preço inclui a base de betão e a resolução de encontros e pontos singulares, mas não inclui a sub-base nem a execução e a vedação das juntas.

| Código | Un | Descrição | Rendimento | Preço | Importância |
|---|---|---|---|---|---|
| mt10haf020bgngc | m³ | Betão C25/30 (XC1(P) D12; S3; Cl 0,4), fabricado em central, segundo NP EN 206-1. (material) | 0.210 | 83.08 | 17.45 |
| mt07ame020ddc | m² | Malha electrossoldada AR42 100x300 mm, com arames longitudinais de 4,2 mm de diâmetro e arames transversais de 4,2 mm de diâmetro, aço A500 EL. (material) | 1.200 | 1.64 | 1.97 |
| mt07aco020j | Ud | Separador homologado para pavimentos contínuos. (material) | 2.000 | 0.04 | 0.08 |
| mt09bnc015d | kg | Argamassa fluida de presa rápida, MasterTop 135 PG "BASF", CT - C60 - F10 - AR2, segundo EN 13813, cor cinzento, composta de cimento e aditivos, com resistência aos sulfatos, aos álcalis e à água do mar e uma resistência à abrasão segundo o método de Böhme EN 13892-3 de 6 cm³ / 50 cm². (material) | 20.000 | 0.97 | 19.40 |
| mt09bnc018b | l | Líquido redutor da evaporação e melhorador superficial, para pavimentos de betão, MasterKure 111 WB "BASF", cor amarelo fluorescente. (material) | 0.150 | 12.26 | 1.84 |
| mq06ext010 | h | Espalhadora para pavimentos de betão. (equipamento) | 0.008 | 75.85 | 0.61 |
| mq06fra010 | h | Talocha mecânica de betão. (equipamento) | 0.251 | 5.06 | 1.27 |
| mq06pym020 | h | Misturadora-bombeadora para argamassas autonivelantes. (equipamento) | 0.201 | 10.18 | 2.05 |
| mo121 | h | Oficial de 1ª aplicador de pavimentos industriais. (mão de obra) | 0.546 | 17.19 | 9.39 |
| mo122 | h | Ajudante de aplicador de pavimentos industriais. (mão de obra) | 0.546 | 16.81 | 9.18 |
| % | % | Custos directos complementares | 2 % | 63.24 | 1.26 |
|  |  | Custos directos |  |  | 64.50 |
