# Estrutura para cobertura de parque de estacionamento situado ao ar livre

- Propriedade do ficheiro: CYPE INGENIEROS, S.A.
- Formato: FIEBDC-3/2002
- Moeda: EUR
- Custos indirectos: 3.00 %
- IVA: 23.00 %

## U Infra-estruturas no logradouro

### UC Estacionamentos

#### UCM Coberturas metálicas

**UCM010** m² Estrutura para cobertura de parque de estacionamento situado ao ar livre, composta de: fundação de betão armado, realizada com betão C25/30 (XC1(P); D12; S3; Cl 0,4) fabricado em central, e betonagem desde camião, e aço A400 NR; pórticos de aço S275JR (Fe430), em perfis laminados a quente e cobertura metálica formada com chapa perfilada de aço galvanizado de 0,6 mm de espessura.
Fornecimento e montagem de estrutura para cobertura de parques de estacionamento situados ao ar livre, composta de: FUNDAÇÃO: formada por sapatas e vigas de betão armado sobre camada de betão de limpeza, realizadas com betão C25/30 (XC1(P); D12; S3; Cl 0,4) fabricado em central, e betonagem desde camião, e aço A400 NR; PÓRTICOS: formados por pilares, vigas e madres de aço EN 10025 S275JR, em perfis laminados a quente, através de uniões soldadas, com aplicação de primário anticorrosivo realizada em oficina; COBERTURA: formada com chapa perfilada de aço galvanizado de 0,6 mm de espessura, fixada à madre estrutural. Inclusive p/p de escavação, placas de ancoragem à fundação, cura do betão, emendas, acessórios de fixação, remates laterais, juntas de estanquidade, encontros e peças especiais de remate. Trabalhado e montado em oficina e colocado em obra.
Inclui: Escavação de terras. Formação da camada de betão de limpeza. Colocação da armadura da fundação. Betonagem e compactação do betão. Colocação e nivelamento das placas de ancoragem. Cura do betão. Marcação da disposição de eixos de pilares. Execução da estrutura metálica dos pórticos. Aprumo. Fixação da chapa de cobertura aos pórticos. Execução de encontros especiais e remates.
Critério de medição de projecto: Superfície medida em verdadeira magnitude, segundo documentação gráfica de Projecto.
Critério de medição de obra: Medir-se-á, em verdadeira magnitude, a superfície realmente executada segundo especificações de Projecto.

| Código | Un | Descrição | Rendimento | Preço | Importância |
|---|---|---|---|---|---|
| mt10hmf020ba | m³ | Betão simples C12/15 (X0(P); D25; S2; Cl 1,0), fabricado em central, segundo NP EN 206-1. (material) | 0.010 | 86.67 | 0.87 |
| mt10haf020bgngc | m³ | Betão C25/30 (XC1(P) D12; S3; Cl 0,4), fabricado em central, segundo NP EN 206-1. (material) | 0.100 | 83.08 | 8.31 |
| mt07aco040e | kg | Aço em varões nervurados, A400 NR, fornecido em obra em varões sem elaborar, de vários diâmetros. (material) | 4.000 | 0.60 | 2.40 |
| mt07aco020a | Ud | Separador homologado para fundações. (material) | 0.800 | 0.13 | 0.10 |
| mt07ala010m | kg | Aço laminado EN 10025 S275JR, em perfis laminados a quente, palas de protecção, para aplicações estruturais, inclusive placas de ancoragem à fundação, madres e peças especiais. (material) | 17.500 | 1.33 | 23.28 |
| mt27pfi010 | l | Primário de secagem rápida, formulado com resinas alquídicas modificadas e fosfato de zinco. (material) | 0.167 | 4.80 | 0.80 |
| mt13ccg010a | m² | Chapa perfilada de aço galvanizado, espessura 0,6 mm. (material) | 1.050 | 6.25 | 6.56 |
| mt13ccg030d | Ud | Parafuso auto-roscante de 6,5x70 mm de aço inoxidável, com anilha. (material) | 3.000 | 0.50 | 1.50 |
| mq01ret020b | h | Retroescavadora sobre pneus, de 70 kW. (equipamento) | 0.117 | 36.52 | 4.27 |
| mq08sol010 | h | Equipamento de oxicorte, com acetileno como combustível e oxigénio como comburente. (equipamento) | 0.012 | 7.37 | 0.09 |
| mq08sol020 | h | Equipamentos e elementos auxiliares para soldadura eléctrica. (equipamento) | 0.012 | 3.10 | 0.04 |
| op00ciz010 |  | Tesoura. | 1.000 | 0.00 | 0.00 |
| op00roe010 |  | Roedora. | 1.000 | 0.00 | 0.00 |
| au00auh020 |  | Calha para descarga do betão. | 1.000 | 0.00 | 0.00 |
| au00auh040 |  | Vibrador de betão, eléctrico. | 1.000 | 0.00 | 0.00 |
| mo042 | h | Oficial de 1ª estruturista. (mão de obra) | 0.032 | 18.05 | 0.58 |
| mo089 | h | Ajudante de estruturista. (mão de obra) | 0.032 | 17.64 | 0.56 |
| mo018 | h | Oficial de 1ª serralheiro. (mão de obra) | 0.216 | 17.47 | 3.77 |
| mo059 | h | Ajudante de serralheiro. (mão de obra) | 0.216 | 16.87 | 3.64 |
| % | % | Custos directos complementares | 4 % | 56.77 | 2.27 |
|  |  | Custos directos |  |  | 59.04 |
