# Pavimento contínuo de betão impresso

- Propriedade do ficheiro: CYPE INGENIEROS, S.A.
- Formato: FIEBDC-3/2002
- Moeda: EUR
- Custos indirectos: 3.00 %
- IVA: 23.00 %

## U Infra-estruturas no logradouro

### UX Pavimentos

#### UXC Contínuos de betão

**UXC010** m² Pavimento contínuo de betão impresso, com juntas, de 10 cm de espessura, para uso pedonal, realizado com betão C20/25 (X0(P); D12; S3; Cl 1,0) fabricado em central e betonagem desde camião, espalhamento e vibração manual; acabamento impresso em relevo e tratado superficialmente com argamassa decorativa de camada de desgaste para pavimento de betão cor branca, rendimento 4,5 kg/m²; desmoldante em pó cor bordeaux e camada de impermeabilização final com resina impermeabilizante.
Formação de pavimento contínuo de betão impresso, com juntas, de 10 cm de espessura, para uso pedonal, realizado com betão C20/25 (X0(P); D12; S3; Cl 1,0) fabricado em central e betonagem desde camião; colorado e endurecido superficialmente através de polvilhamento com argamassa decorativa de camada de desgaste para pavimento de betão cor branca, composta de cimento, inertes de sílica, aditivos orgânicos e pigmentos, rendimento 4,5 kg/m²; acabamento impresso em relevo através de estampagem com moldes de borracha, prévia aplicação de desmoldante em pó cor bordeaux. Incluindo p/p de colocação e remoção de cofragens, execução de juntas de construção; inserção ou ligação dos elementos exteriores (caixas, sumidouros, sifões de pavimento, etc.) das redes de instalações executadas sob o pavimento; espalhamento, nivelamento, aplicação de aditivos e cura do betão. Limpeza final do betão através de projecção de água à pressão e impermeabilização final através da aplicação de resina impermeabilizante. Sem incluir a execução da base de apoio nem a das juntas de dilatação e de retracção.
Inclui: Preparação da superfície existente. Marcação das juntas de construção, de dilatação e de retracção. Colocação de cofragens. Aplicação de níveis. Rega da superfície base. Betonagem, espalhamento e vibração do betão. Nivelamento e afagamento manual do betão. Cura do betão. Aplicação manual da argamassa colorida endurecedora. Aplicação do desmoldante até conseguir um cobrimento total. Impressão do betão através de moldes. Remoção de cofragens. Limpeza da superfície de betão, através de máquina hidrolimpadora de água a pressão. Aplicação da resina de acabamento.
Critério de medição de projecto: Superfície medida em projecção horizontal, segundo documentação gráfica de Projecto.
Critério de medição de obra: Medir-se-á, em projecção horizontal, a superfície realmente executada segundo especificações de Projecto.

| Código | Un | Descrição | Rendimento | Preço | Importância |
|---|---|---|---|---|---|
| mt10hmf020eb | m³ | Betão simples C20/25 (X0(P); D12; S3; Cl 1,0), fabricado em central, segundo NP EN 206-1. (material) | 0.105 | 99.00 | 10.40 |
| mt09wnc011ca | kg | Argamassa decorativa de camada de desgaste para pavimento de betão cor branca, composta de cimento, inertes de sílica, aditivos orgânicos e pigmentos. (material) | 4.500 | 0.45 | 2.03 |
| mt09wnc020f | kg | Desmoldante em pó cor bordeaux, aplicado em pavimentos contínuos de betão impresso, composto de cargas, pigmentos e aditivos orgânicos. (material) | 0.200 | 3.71 | 0.74 |
| mt09wnc030a | kg | Resina impermeabilizante, para a cura e vedação de pavimentos contínuos de betão impresso, composta de resina sintética em dispersão aquosa e aditivos específicos. (material) | 0.250 | 4.28 | 1.07 |
| mq06vib020 | h | Régua vibradora de 3 m. (equipamento) | 0.019 | 4.67 | 0.09 |
| mq08lch040 | h | Hidrolimpadora a pressão. (equipamento) | 0.176 | 4.60 | 0.81 |
| au00auh020 |  | Calha para descarga do betão. | 1.000 | 0.00 | 0.00 |
| mo041 | h | Oficial de 1ª construção de obra civil. (mão de obra) | 0.300 | 17.19 | 5.16 |
| mo087 | h | Ajudante de construção de obra civil. (mão de obra) | 0.478 | 16.81 | 8.04 |
| % | % | Custos directos complementares | 2 % | 28.34 | 0.57 |
|  |  | Custos directos |  |  | 28.91 |
