# Laje de escada de betão armado

- Propriedade do ficheiro: CYPE INGENIEROS, S.A.
- Formato: FIEBDC-3/2002
- Moeda: EUR
- Custos indirectos: 3.00 %
- IVA: 23.00 %

**EHE010** m² Laje de escada de betão armado, e=15 cm, com degraus de betão, realizada com betão C25/30 (XC1(P); D12; S2; Cl 0,4) fabricado em central, e betonagem com grua, e aço A400 NR, 18 kg/m²; montagem e desmontagem de sistema de cofragem, com acabamento para revestir na sua face inferior e laterais, em piso de até 3 m de altura livre, formado por superfície cofrante de pranchas de madeira de pinho, estrutura suporte horizontal de pranchas de madeira de pinho e estrutura suporte vertical de escoras metálicas. Os pranchões da superfície cofrante amortizáveis em 10 utilizações, os pranchões da estrutura suporte em 10 utilizações e as escoras em 150 utilizações.
Execução de laje de escada de betão armado de 15 cm de espessura, com degraus de betão; realizada com betão C25/30 (XC1(P); D12; S2; Cl 0,4) fabricado em central, e betonagem com grua, e aço A400 NR, com uma quantidade aproximada de 18 kg/m²; montagem e desmontagem de sistema de cofragem, com acabamento para revestir na sua face inferior e laterais, em piso de até 3 m de altura livre, formado por: superfície cofrante de pranchas de madeira de pinho, amortizáveis em 10 utilizações, estrutura suporte horizontal de pranchas de madeira de pinho, amortizáveis em 10 utilizações e estrutura suporte vertical de escoras metálicas, amortizáveis em 150 utilizações. Inclusive p/p de marcação, elaboração da armadura (corte, dobragem e moldagem de elementos) em fábrica e montagem no lugar definitivo da sua colocação em obra, separadores, elementos de sustentação, fixação e escoramento necessários para a estabilidade da cofragem, líquido descofrante para evitar a aderência do betão à cofragem e cura do betão.
Inclui: Marcação de níveis de pisos e patamares. Montagem do sistema de cofragem. Colocação das armaduras com separadores homologados. Betonagem e compactação do betão. Cura do betão. Desmontagem do sistema de cofragem. Reparação de defeitos superficiais.
Critério de medição de projecto: Superfície medida pela sua parte interior na sua verdadeira magnitude, segundo documentação gráfica de Projecto.
Critério de medição de obra: Medir-se-á, pelo tardoz, a superfície realmente executada segundo especificações de Projecto.

| Código | Un | Descrição | Rendimento | Preço | Importância |
|---|---|---|---|---|---|
| mt50spa052b | m | Pranchão de madeira de pinho, de 20x7,2 cm. (material) | 0.750 | 4.39 | 3.29 |
| mt08eve020 | m² | Sistema de cofragem para formação de degraus em lajes inclinadas de escada de betão armado, com escoras e painéis de madeira. (material) | 0.200 | 17.40 | 3.48 |
| mt50spa081a | Ud | Escora metálica telescópica, até 3 m de altura. (material) | 0.016 | 13.37 | 0.21 |
| mt08cim030b | m³ | Madeira de pinho. (material) | 0.003 | 166.71 | 0.50 |
| mt08var060 | kg | Pregos de aço de 20x100 mm. (material) | 0.040 | 7.00 | 0.28 |
| mt08dba010b | l | Agente desmoldante, à base de óleos especiais, emulsionante em água para cofragens metálicas, fenólicas ou de madeira. (material) | 0.030 | 1.98 | 0.06 |
| mt07aco020f | Ud | Separador homologado para lajes de escada. (material) | 3.000 | 0.08 | 0.24 |
| mt07aco040b | kg | Armadura elaborada em fábrica com aço em varões nervurados, A400 NR, de vários diâmetros. (material) | 18.000 | 0.78 | 14.04 |
| mt08var050 | kg | Arame galvanizado para atar, de 1,30 mm de diâmetro. (material) | 0.270 | 1.10 | 0.30 |
| mt10haf020bgnga | m³ | Betão C25/30 (XC1(P) D12; S2; Cl 0,4), fabricado em central, segundo NP EN 206-1. (material) | 0.242 | 81.53 | 19.73 |
| mo044 | h | Oficial de 1ª cofrador. (mão de obra) | 1.047 | 18.05 | 18.90 |
| mo091 | h | Ajudante de cofrador. (mão de obra) | 1.047 | 17.64 | 18.47 |
| mo043 | h | Oficial de 1ª armador de ferro. (mão de obra) | 0.333 | 18.05 | 6.01 |
| mo090 | h | Ajudante de armador de ferro. (mão de obra) | 0.333 | 17.64 | 5.87 |
| mo045 | h | Oficial de 1ª estruturista, em trabalhos de betonagem. (mão de obra) | 0.069 | 18.05 | 1.25 |
| mo092 | h | Ajudante de estruturista, em trabalhos de betonagem. (mão de obra) | 0.279 | 17.64 | 4.92 |
| % | % | Custos directos complementares | 2 % | 97.55 | 1.95 |
|  |  | Custos directos |  |  | 99.50 |
