# Laje de painéis alveolares pré-fabricados de betão pré-esforçado

- Propriedade do ficheiro: CYPE INGENIEROS, S.A.
- Formato: FIEBDC-3/2002
- Moeda: EUR
- Custos indirectos: 3.00 %
- IVA: 23.00 %

**EPF010** m² Laje de painéis alveolares pré-fabricados de betão pré-esforçado, de altura 20 cm e 17 kN·m/m de momento flector resistente, apoiada directamente; enchimento de juntas entre painéis alveolares e zonas de ligação com apoios de betão armado, realizados com betão C25/30 (XC1(P); D12; S3; Cl 0,4) fabricado em central, e betonagem com grua, e aço A400 NR, quantidade 4 kg/m²; altura livre de piso de até 3 m. Sem incluir repercussão de apoios ou pilares.
Fornecimento e colocação de painéis alveolares pré-fabricados de betão pré-esforçado, de 20 cm de altura e de 100 a 120 cm de largura, com momento flector resistente de 17 kN·m/m, para execução de laje de altura 20 cm, com vão livre de piso de até 3 m, apoiada directamente sobre vigas altas ou muros de carga (não incluídos neste preço); enchimento de juntas entre painéis alveolares e zonas de ligação com apoios, realizados com betão C25/30 (XC1(P); D12; S3; Cl 0,4) fabricado em central, e betonagem com grua, e aço A400 NR em zona de negativos, com uma quantidade aproximada de 4 kg/m². Inclusive p/p de cortes longitudinais paralelos às laterais dos painéis alveolares; cortes transversais oblíquos, furos e execução de aberturas, 1 kg/m² de peças de aço EN 10025 S275JR tipo Omega, em posição invertida, laminado a quente, com recobrimento galvanizado, montagem através de grua e cura do betão. Sem incluir repercussão de apoios ou pilares.
Inclui: Marcação da geometria da planta. Montagem dos painéis alveolares. Ligação da laje com os seus apoios. Cortes, furos e aberturas. Colocação das armaduras com separadores homologados. Betonagem e compactação do betão. Cura do betão. Reparação de defeitos superficiais.
Critério de medição de projecto: Superfície medida em verdadeira magnitude desde as faces exteriores das vigas de bordadura do perímetro, segundo documentação gráfica de Projecto, descontando as aberturas de superfície maior de 6 m².
Critério de medição de obra: Medir-se-á, em verdadeira magnitude, desde as faces exteriores das vigas perimetrais, a superfície realmente executada segundo especificações de Projecto, descontando as aberturas de superfície maior de 6 m².

| Código | Un | Descrição | Rendimento | Preço | Importância |
|---|---|---|---|---|---|
| mt07pha020cd1c | m² | Painel alveolar pré-fabricado de betão pré-esforçado de 20 cm de altura e 120 cm de largura, com junta lateral aberta superiormente, momento flector resistente de 17 kN·m por m de largura. Segundo EN 1168. (material) | 1.000 | 32.00 | 32.00 |
| mt07ala250b | kg | Aço laminado EN 10025 S275JR, em peça para apoio de placa pré-fabricada de betão em abertura de laje, composta por perfis laminados a quente das séries L, LD, T e chapa, trabalhado em oficina, acabamento galvanizado a quente. (material) | 1.000 | 2.64 | 2.64 |
| mt07aco040b | kg | Armadura elaborada em fábrica com aço em varões nervurados, A400 NR, de vários diâmetros. (material) | 4.000 | 0.78 | 3.12 |
| mt10haf020bgngc | m³ | Betão C25/30 (XC1(P) D12; S3; Cl 0,4), fabricado em central, segundo NP EN 206-1. (material) | 0.010 | 83.08 | 0.83 |
| mq07gte010c | h | Autogrua de braço telescópico com uma capacidade de elevação de 30 t e 27 m de altura máxima de trabalho. (equipamento) | 0.186 | 67.00 | 12.46 |
| mo046 | h | Oficial de 1ª montador de estruturas pré-fabricadas de betão. (mão de obra) | 0.198 | 18.05 | 3.57 |
| mo093 | h | Ajudante de montador de estruturas pré-fabricadas de betão. (mão de obra) | 0.198 | 17.64 | 3.49 |
| % | % | Custos directos complementares | 2 % | 58.11 | 1.16 |
|  |  | Custos directos |  |  | 59.27 |
