# Cobertura inclinada com uma pendente média de 30%

- Propriedade do ficheiro: CYPE INGENIEROS, S.A.
- Formato: FIEBDC-3/2002
- Moeda: EUR
- Custos indirectos: 3.00 %
- IVA: 23.00 %

**QTT210** m² Cobertura inclinada com uma pendente média de 30%, composta de: formação de pendentes: painel cerâmico furado com ligação macho-fêmea, para revestir, 50x20x3 cm sobre muretes de 100 cm de altura média; revestimento: telha lusa cerâmica, cor vermelho, 43x26 cm; assente com argamassa de cimento, confeccionada em obra, dosificação 1:8.
Formação de cobertura inclinada com uma pendente média de 30%, sobre base resistente, composta dos seguintes elementos: FORMAÇÃO DE PENDENTES: painel cerâmico furado com ligação macho-fêmea, para revestir, 50x20x3 cm, apoiado sobre muretes de tijolo cerâmico furado, assentes com argamassa de cimento M-5, com uma altura média de 100 cm, travamento transversal cada 2 m aproximadamente, tudo sobre laje de betão (não incluída neste preço); REVESTIMENTO: telha lusa cerâmica, cor vermelho, 43x26 cm; assente com argamassa de cimento, confeccionada em obra, dosificação 1:8. Telhas de cumeeira, remate lateral, ventilação e peças especiais para formação de cumeeiras, rincões, remate de beirados e bordas livres.
Inclui: Limpeza da superfície superior da laje. Marcação de rincões, laroz, encontros e juntas. Formação de paredes perimetrais com peças cerâmicas. Formação de muretes. Aplicação de mestras no remate dos muretes para receber o painel. Colocação das cintas de papel sobre os muretes. Colocação das peças cerâmicas que formam o tabuleiro. Colocação das telhas assentes com argamassa. Execução de cumeeiras, rincões, beirados e bordas livres.
Critério de medição de projecto: Superfície da vertente medida em verdadeira magnitude, segundo documentação gráfica de Projecto, sem ter em conta a sobreposição correspondente da telha. Incluindo formação de cumeeiras, rincões, beirados e bordos livres. Não se inclui formação de laroz, beirados decorativos nem encontros de vertentes com paramentos verticais, chaminés, janelas ou condutas de ventilação.
Critério de medição de obra: Medir-se-á, em verdadeira magnitude, a superfície realmente executada segundo especificações de Projecto, sem ter em conta a sobreposição correspondente da telha. Incluindo formação de cumeeiras, rincões, beirados e bordas livres. Não se inclui formação de laroz, beirados decorativos nem encontros de vertentes com paramentos verticais, chaminés, janelas ou condutas de ventilação.

| Código | Un | Descrição | Rendimento | Preço | Importância |
|---|---|---|---|---|---|
| mt04lpt010c | Ud | Tijolo cerâmico furado duplo, para revestir, 30x20x9 cm, segundo NP EN 771-1. (material) | 20.070 | 0.11 | 2.21 |
| mt08aaa010a | m³ | Água. (material) | 0.018 | 1.50 | 0.03 |
| mt01arg005a | t | Areia de pedreira, para argamassa preparada em obra. (material) | 0.145 | 18.00 | 2.61 |
| mt08cem011a | kg | Cimento Portland CEM II/B-L 32,5 R, cor cinzento, em sacos, segundo NP EN 197-1. (material) | 18.250 | 0.10 | 1.83 |
| mt04lcg020a | Ud | Painel cerâmico furado com ligação macho-fêmea, para revestir, 50x20x3 cm. (material) | 10.900 | 0.33 | 3.60 |
| mt13tax010a | Ud | Telha lusa cerâmica, cor vermelho, 43x26 cm, segundo EN 1304. (material) | 12.000 | 0.45 | 5.40 |
| mt13tax011a | Ud | Telhão cerâmico, cor vermelho, para telhas lusa, segundo EN 1304. (material) | 0.320 | 1.60 | 0.51 |
| mt13tax014a | Ud | Telha de beirado lusa cerâmica, cor vermelho. (material) | 0.400 | 1.94 | 0.78 |
| mt13tax012a | Ud | Remate lateral cerâmico, cor vermelho, para telhas lusa, segundo EN 1304. (material) | 1.511 | 1.60 | 2.42 |
| mt13tax013a | Ud | Telha de ventilação lusa cerâmica, cor vermelho, segundo EN 1304. (material) | 0.100 | 3.10 | 0.31 |
| mt13tac100 | kg | Pigmento para argamassa. (material) | 0.027 | 6.00 | 0.16 |
| mq06hor010 | h | Betoneira. (equipamento) | 0.075 | 1.68 | 0.13 |
| mo020 | h | Oficial de 1ª construção. (mão de obra) | 1.665 | 17.19 | 28.62 |
| mo113 | h | Operário não qualificado construção. (mão de obra) | 2.416 | 16.12 | 38.95 |
| % | % | Custos directos complementares | 2 % | 87.56 | 1.75 |
|  |  | Custos directos |  |  | 89.31 |
