# Muro de contenção de terras de betão ciclópico

- Propriedade do ficheiro: CYPE INGENIEROS, S.A.
- Formato: FIEBDC-3/2002
- Moeda: EUR
- Custos indirectos: 3.00 %
- IVA: 23.00 %

**UNM015** m³ Muro de contenção de terras de betão ciclópico, até 3 m de altura, realizado com betão C12/15 (X0(P); D25; S3; Cl 1,0) fabricado em central e betonagem desde camião (60% de volume) e rachão de tamanho máximo 25 cm (40% de volume), sem incluir fundação nem cofragem.
Formação de muro de contenção de terras de betão ciclópico, até 3 m de altura, realizado com betão C12/15 (X0(P); D25; S3; Cl 1,0) fabricado em central e betonagem desde camião (60% de volume) e rachão de tamanho máximo 25 cm (40 % de volume). Sem incluir a fundação nem a cofragem e incluindo p/p de compactação e cura do betão, formação de juntas, aberturas para drenar as águas de escorrência que se possam acumular, aberturas para passagem de instalações e vedação de orifícios com massa elástica, completamente terminado.
Inclui: Implantação do muro. Disposição dos tubos de drenagem. Betonagem e compactação do betão. Colocação das pedras no betão fresco. Cura do betão.
Critério de medição de projecto: Volume medido sobre a secção teórica de cálculo, segundo documentação gráfica de Projecto.
Critério de medição de obra: Medir-se-á o volume teórico executado segundo especificações de Projecto.

| Código | Un | Descrição | Rendimento | Preço | Importância |
|---|---|---|---|---|---|
| mt10hmf020bb | m³ | Betão simples C12/15 (X0(P); D25; S3; Cl 1,0), fabricado em central, segundo NP EN 206-1. (material) | 0.630 | 89.14 | 56.16 |
| mt01arg110a | m³ | Rachão de tamanho máximo 25 cm. (material) | 0.400 | 14.19 | 5.68 |
| mo045 | h | Oficial de 1ª estruturista, em trabalhos de betonagem. (mão de obra) | 0.201 | 18.05 | 3.63 |
| mo092 | h | Ajudante de estruturista, em trabalhos de betonagem. (mão de obra) | 0.201 | 17.64 | 3.55 |
| mo087 | h | Ajudante de construção de obra civil. (mão de obra) | 0.893 | 16.81 | 15.01 |
| % | % | Custos directos complementares | 3 % | 84.03 | 2.52 |
|  |  | Custos directos |  |  | 86.55 |
