# Pavimento contínuo exterior de betão simples

- Propriedade do ficheiro: CYPE INGENIEROS, S.A.
- Formato: FIEBDC-3/2002
- Moeda: EUR
- Custos indirectos: 3.00 %
- IVA: 23.00 %

**UXC020** m² Pavimento contínuo exterior de betão simples, com juntas, de 10 cm de espessura, para uso pedonal, realizado com betão C12/15 (X0(P); D12; S3; Cl 1,0) fabricado em central e betonagem desde camião, espalhamento e vibração manual; tratado superficialmente com camada de desgaste de rendimento 3 kg/m², com acabamento afagado mecanicamente.
Formação de pavimento contínuo exterior de betão simples, com juntas, de 10 cm de espessura, para uso pedonal, realizado com betão C12/15 (X0(P); D12; S3; Cl 1,0) fabricado em central e betonagem desde camião; tratado superficialmente com camada de desgaste de com um rendimento aproximado de 3 kg/m², polvilhado manual sobre o betão fresco e posterior afagamento mecânico de toda a superfície até conseguir que a argamassa fique totalmente integrada no betão. Incluindo p/p de colocação e remoção de cofragens, execução de juntas de construção; inserção ou ligação dos elementos exteriores (caixas, sumidouros, sifões de pavimento, etc.) das redes de instalações executadas sob o pavimento; espalhamento, nivelamento, aplicação de aditivos e e cura do betão. Sem incluir a execução da base de apoio nem a das juntas de dilatação e de retracção.
Inclui: Preparação e limpeza da superfície suporte. Marcação das juntas de construção, de dilatação e de retracção. Colocação de cofragens. Aplicação de níveis através de pontos, mestras de betão ou réguas. Rega da superfície base. Betonagem, espalhamento e vibração do betão. Cura do betão. Aplicação manual da argamassa, assegurando-se do total cobrimento do betão fresco. Remoção de cofragens. Afagamento mecânico da superfície.
Critério de medição de projecto: Superfície medida em projecção horizontal, segundo documentação gráfica de Projecto.
Critério de medição de obra: Medir-se-á, em projecção horizontal, a superfície realmente executada segundo especificações de Projecto.

| Código | Un | Descrição | Rendimento | Preço | Importância |
|---|---|---|---|---|---|
| mt10hmf020ab | m³ | Betão simples C12/15 (X0(P); D12; S3; Cl 1,0), fabricado em central, segundo NP EN 206-1. (material) | 0.105 | 91.25 | 9.58 |
| mt09wnc011ca | kg | Argamassa decorativa de camada de desgaste para pavimento de betão cor branca, composta de cimento, inertes de sílica, aditivos orgânicos e pigmentos. (material) | 3.000 | 0.45 | 1.35 |
| mq06vib020 | h | Régua vibradora de 3 m. (equipamento) | 0.019 | 4.67 | 0.09 |
| mo041 | h | Oficial de 1ª construção de obra civil. (mão de obra) | 0.242 | 17.19 | 4.16 |
| mo087 | h | Ajudante de construção de obra civil. (mão de obra) | 0.358 | 16.81 | 6.02 |
| % | % | Custos directos complementares | 2 % | 21.20 | 0.42 |
|  |  | Custos directos |  |  | 21.62 |
